# KiTa Worms
Angebotsaufforderung (GAEB 90, DA83)
DV-Nummer: 331
Währung: EUR
Auftraggeber: Stadtverwaltung Worms, Bereich 8, Abt. 8.3, Marktplatz 2, 67

## Schreinerarbeiten Innenwandbekleidung
Datum: 06.05.26

### Titel 00 Vorbemerkungen

*Hinweis*
1. ANGABEN ZUR BAUSTELLE

Die Baustelle liegt in der Stadt Worms, in der Nähe
des Stadions
und neben einer Sporthalle.

Es wird eine zweigeschossige KITA für 8 Gruppen
errichtet, deren
Grundstück über die Carl-Villinger-Straße in 67549
Worms
angefahren wird.

Auf dem Grundstück gibt es Platz für die
Baustelleneinrichtung,
nach Westen ist dieser jedoch zugunsten des
Naturschutzes
beschänkt. Flächen für die Baustelleneinrichtung gemäß
Lageplan
und in Absprache mit der Bauleitung.

2. BAULICHE ANLAGE

Funktion
Der Neubau wir als 8-gruppige Kindertagesstätte mit 6
Kindergarten- und 2 Krippengruppen.

Die Erschließung des rechteckigen Gebäudes erfolgt
über die
bestehende Carl-Villinger-Straße.
Die Gruppenräume orientieren sich zum Freibereich der
KITA.
Jedem Gruppenraum ist jeweils ein Schlafraum und ein
Intensivraum
sowie Lager zugeordnet. Jeweils zwei Gruppen teilen
sich die
Nutzung eines Sanitärraums. Richtung Nordosten sind die
Technikräume und der Teamraum, sowie Essensraum,
Verteilerküche und Mehrzweckräume angeordnet.

Tragkonstruktion
Bei dem Neubau handelt es sich um ein zweigeschossiges
Gebäude
auf einer Grundfläche von ca. 20,85 m x 69,60 m und
einer
Gebäudehöhe von 8,77 m mit einem dreiseitig umlaufenden
Laubengang. Das Gebäude ist nicht unterkellert.

Aussteifung
Die Aussteifung des Gebäudes erfolgt über zahlreich
vorhandene
Tragwände. Das Gebäude befindet sich in der
Erdbebenzone 1.

Beschreibung der Bauteile
Das Gebäude wird in Holzmassivbauweise errichtet.

Decken:
Die Decken werden aus Brettsperrholzplatten gebildet,
die sich auf
Tragwänden ebenfalls aus Brettsperrholz auflegen. Die
Holzkonstruktion wird um Stahlbauelemente ergänzt.
Treppen im
Innen- und Außenbereich werden als
Stahlbetonfertigteile errichtet.
Die gesamte Tragkonstruktion ist feuerhemmend
auszuführen. Der
Großteil der Decken erhalten eine Unterdecke. Das Dach
erhält eine
extensive Dachbegrünung sowie eine PV-Anlage.

Tragende Wände und Stützen
Die vertikalen Traglieder bestehen vorwiegend aus
Brettsperrholzwänden und Stahl- und Holzstützen. Die
meisten
Brettsperrholzwände sind auf einer Seite in
Sichtqualität
auszuführen. Sonstige CLT-Wände werden mit
Vorsatzschalen oder
Dreischichtplatten beplankt. Alle tragenden und
aussteifenden
Gebäudeteile sind mindestens F30 herzustellen.

Gründung
Die Gründung des Anbaus erfolgt über eine 35cm dicke,
tragende
Bodenplatte, die sich umlaufend auf eine Frostschürze
auflegt. Die
Bodenplatte wird mit Dämmplatten unterbaut, die auf
einem
Planum mit Zementzugabe zur Baugrundverbesserung
aufgelegt
werden. Im Bereich der Brettsperrholzwand erhält die
Bodenplatte
eine Aufkantung um dem Holzschutz gemäß DIN 68800
gerecht zu
werden. Das Bodengutachten ist unbedingt zu beachten.
Die
Frostsicherheit ist zu gewährleisten.

Fassade
Die Holz- und Faserzementfassade wird über eine
belüftete
Unterkonstruktion an den Außentragwänden befestigt.

Vordachkonstruktion Eingang
Bei der Vordachkonstruktion handelt es sich um
Großlamellen aus
Aluminiumhohlprofilen.

Das gesamte Gebäude wird mit Fußbodenheizung beheizt.

3. BENUTZUNG DES ÖFFENTLICHEN STRASSENRAUMES UND
ÖFFENTLICHER FREIFLÄCHEN

Das Baugelände befindet sich neben dem Sportcampus. Die
Lagerflächen sind entsprechend eingeschränkt und ggf.
mit anderen
Gewerken zu teilen. Die Baustelle muss dauerhaft
gesichert werden,
der Bauzaun ist ständig geschlossen zu halten. Die
Anfahrbarkeit
auf dem Grundstück ist gemäß Baustelleneinrichtungsplan
vorhanden.

Eine mögliche Mitbenutzung des öffentlichen
Straßenraumes oder
Freiflächen sind vom Bieter rechtzeitig mit den
zuständigen
Behörden abzustimmen. Die Einholung der dazu
erforderlichen
Genehmigung ist Sache des Bieters. Die
Verkehrssicherheitspflicht ist
zu beachten. Der ursprünglich Zustand der
Straßenraumes ist nach
Rückbau der Baustelleneinrichtung wiederherzustellen.

Es wird dem Bieter empfohlen, sich vor Ort über die
Gegebenheiten
zu informieren.

4. ANGABEN ZUR AUSFÜHRUNG

Baustelleneinrichtung
Der Bauzaun ist bauseits errichtet. Die
Baustelleneinrichtung des
Auftragnehmers ist mit der Objektüberwachung
abzustimmen und
unmittelbar nach Abschluss einzelner Leistungen auf
das unbedingt
notwendige Maß zu reduzieren. Änderungen am Bauzaun
dürfen
nur nach Absprache mit der Bauleitung vorgenommen
werden.

Sicherungsmaßnahmen
Wege für den Personen- bzw. Fahrzeugverkehr auf der
Baustelle
dürfen nicht durch Bauarbeiten beeinträchtigt werden.
Zufahrtswege für Feuerwehr-, Rettungs-, Polizei- und
sonstige
Hilfsfahrzeuge sind stets freizuhalten.

Gerüste
Gerüste für Dach- und Fassadenarbeiten sowie Arbeiten
in einer
Höhe >2 m über Gelände bzw. Fußboden werden bauseits
gestellt.

5. ERGÄNZENDE HINWEISE

Bauschutt
Eigener Bauschutt und Abfall ist arbeitstäglich,
fachgerecht zu
entsorgen. Wird der Schutt und Müll nicht entsorgt, so
wird dieser
auf Kosten des AN beseitigt. Ein entsprechender Teil
(bis 5%) der
Brutto-Abrechnungssumme wird als Umlage einbehalten.

Schadstofffreiheit
Der Bieter sichert die allgemeine Schadstofffreiheit
zu.
Dies bedeutet insbesondere Folgendes:
- Die Räume müssen frei von Formaldehydausgasungen
sein (ein
Wert von kleiner 50 µg/m3 wird noch akzeptiert)
- Die Gesamtsumme an flüchtigen organischen Stoffen
(TVOC) in
der Raumluft darf den Wert von 700 µg/m3 nicht
überschreiten.
Grundlage hierfür ist der VOC -Vorsorgewert des
Umweltbundesamtes (Bundesgesundheitsblatt 42, 1999:
270-278)
von 300 µg/m3 sowie der für die Stoffgruppe
bicyclische Terpene
(Bundesgesundheitsblatt 46, 2003: 346-352) und
aromatenarmen
Kohlenwasserstoffe (Alkane) C9 bis C 14
(Bundesgesundheitsblatt
48, 2005:803-813) jeweils zulässige Maximalwert von
200 µg/m3.
Die Bestimmungsgrenze der Einzelsubstanzen soll µg/m3
betragen.
- Der Styrol-Richtwert von 0,03 mg /m3 gemäß
Richtwertvorgabe
des Umweltbundesamtes
(Bundesgesundheitsblatt 41, 1998: 392 398) ist
einzuhalten.
- Diisocyanate (momomer oder polymer; HDI,TDI,
MDI,IPDI) sollen
durch geeignete Auswahl der Baustoffe sowie
insbesondere durch
die Einhaltung der verarbeitungstechnischen Vorgaben
im Vorfeld
vermieden werden.
Der Auftraggeber wird vor Lieferung der Einrichtung in
ausgewählten Räumen - nach Stoßlüftung und 12-stündiger
Gleichgewichtseinstellung - durch ein akkreditiertes
Labor
Raumluftkontrollmessungen bei 23 Grad C (bei
Formaldehyd
zusätzlich unter Bezug auf eine relative Luftfeuchte
von 60 %) auf
Grundlage der VDI-Vorschriften durchführen.

Baustoffe
Alle zur Verwendung kommenden Baustoffe und Bauteile
müssen
nach EG-Richtlinien zertifiziert sein und der
Güteüberwachung
unterliegen. Auf Verlangen des AG oder der Prüfbehörde
hat der
Auftragnehmer auf seine Kosten die vertragsgemäße
Beschaffenheit, der von ihm gelieferten Stoffe und
Bauteile und er
von ihm ausgeführten Leistungen nach den
Formerfordernissen der
EG-Richtlinie nachzuweisen und zu belegen.
Stoffe und Bauteile, deren umwelt- und
gesundheitsgefährdende
Wirkung bekannt ist oder vermutet werden kann, dürfen
weder
eingebaut, noch als Hilfsmittel verwendet werden. Sind
einzubauende Materialien und Werkstoffe nicht
zweifelsfrei durch
ein Zertifikat als umweltfreundlich und gesundheitlich
unbedenklich
gekennzeichnet, so hat der Auftragnehmer auf seine
Kosten
unaufgefordert ein Gutachten einer geeigneten
Materialprüfanstalt
oder eines entsprechenden öffentlich bestellten und
vereidigten
Gutachters vorzulegen, aus dem die Unbedenklichkeit
der zum
Einsatz kommenden Stoffe, auch im Hinblick auf ihre
spätere
Wiederverwendbarkeit oder Entsorgung, hervorgeht.

6. BAUMASSEN

Es wurde eine überschlägliche Massenermittlung der
wesentlichen
Bauteile gefertigt, welche nachfolgend unverbindlich
zur Verfügung
gestellt wird. Die nachfolgenden Angaben sind
lediglich als
Richtwert zu nutzen.

*Hinweis*
1.0 WEITERE HINWEISE

Gegenstand der Ausschreibung sind

Tischlerarbeiten nach DIN 18355 VOB/C.

Die Leistung umfasst das Liefern, Herstellen und
Montieren von Innenwandverkleidungen aus
3-Schichtplatten,
sowie den Abtransport von Verpackungsmaterial.

Leistungsbeschreibung und Pläne:
Grundlage des Angebotes sind die Leistungsbeschreibung
in
den Vorbemerkungen und Positionen sowie die
beigefügten Pläne.
Die Pläne dienen zur Übersicht. Der Bieter ist
verpflichtet,
die im Leistungsverzeichnis beschriebenen Positionen
auf Vollständigkeit,
fachgerechte Ausführbarkeit und Eignung für den
vorgesehenen Verwendungszweck zu prüfen.
Dies gilt auch im Hinblick auf die vorgesehenen
Verbindungen
mit dem Bauwerk und den zu erwartenden Beanspruchungen.

2.0 NORMEN

Es gilt die VOB, die Herstellerempfehlungen, die
allgemein anerkannten
Regeln der Technik, Merkblätter, sowie alle geltenden
DIN-Normen
über die auszuführenden Arbeiten und beschriebenen
Materialien
und der zu erwartenden üblichen Beanspruchungen.
Bei den Produkten wird im Besonderen Wert auf
die EN 71-3 Sicherheit von Spielzeug, Speichel- und
Schweißechtheit gelegt. Darüber hinaus sind die
Richtlinien der GUV zu beachten.

3.0 AUFMASS UND RECHNUNGSSTELLUNG

Grundsätzlich werden nur Rechnungen und
Abschlagszahlungen akzeptiert, wenn ein Aufmaß
beigelegt ist. Das Aufmass ist vom AN
herzustellen und wird gemeinsam mit der Bauleitung
vor Ort geprüft. Der Aufmasstermin ist
rechtzeitig mit der Bauleitung abzustimmen.

Kosten für Arbeiten, die nicht in der
Leistungsbeschreibung beschrieben sind aber ausgeführt
werden, sind vorher der Bauleitung und dem Bauherr
anzuzeigen und schriftlich genehmingen zu
lassen. Nur genehmigte Nachträge können vergütet
werden.

4.0 SCHADSTOFFFREIHEIT

Der Bieter sichert die allgemeine Schadstoffreiheit zu.

Dies bedeutet insbesondere folgendes:
Die Räume müssen frei von Formaldehydausgasungen sein.
( ein Wert von kleiner 50  my -gramm / m³ wird noch
akzeptiert )
Die Gesamtsumme an flüchtigen organischen Stoffen
(TVOC) in der
Raumluft darf den Wert von 700  my -gramm / m³ nicht
überschreiten.
Grundlage hierfür ist der VOC - Vorsorgewert des
Umweltbundesamtes ( Bundesgesundheitsblatt 42,
1999:270-278)
von 300 my- gramm / m³ sowie der für die Stoffgruppe
bicyclische
Terpene ( Bundesgesundheitsblatt 46, 2003: 346-352 )
und
aromatenarmen Kohlenwasserstoffe
( Alkane ) C9 bis C 14 ( Bundesgesundheitsblatt 48,
2005:803-813 )
jeweils zulässige Maximalwert von 200 my-gramm / m³.

Die Bestimmungsgrenze der Einzelsubstanzen soll 1
my-gramm /
m³ betragen. Der Styrol-Richtwert von 0,03 mg / m³
gemäß
Richtwertvorgabe des Umweltbundesamtes (
Bundesgesundheitsblatt 41, 1998:392 398) ist
einzuhalten.
Diisocyanate ( momomer oder polymer; HDI,TDI,
MDI,IPDI) sollen
durch geeignete Auswahl der Baustoffe sowie
insbesondere durch
die Einhaltung der verarbeitungstechnischen Vorgaben
im Vorfeld
vermieden werden.

Der Bauherr kann vor Inbetriebnahme der Einrichtung in
ausgewählten Räumen nach Stosslüftung und 12-stündiger
Gleichgewichtseinstellung - durch ein akkreditiertes
Labor
Raumluftkontrollmessungen bei 23 °C ( bei Formaldehyd
zusätzlich
unter Bezug auf eine relative Luftfeuchte von 60 % )
auf Grundlage
der VDI-Vorschriften durchführen lassen.

5.0 ERGÄNZENDE HINWEISE

Jour Fixe / Personal / Bauleitung
Während der laufenden Arbeiten wird ein wöchentlicher
Jour Fixe
Termin auf der Baustelle geplant. Die Anwesenheit des
verantwortlichen Projektbearbeiters / Bauleiters ist
obligatorisch. Bei
Bedarf können auch Zusatztermine vereinbart werden.
Die Kosten
hierfür sind in die Einheitspreise einzurechnen.

Bau-Objektüberwachung (BÜ)/ Aufsichtspersonal
Während der Arbeiten des Auftragnehmers (AN) auf der
Baustelle
muss ein deutsch sprechender Vertreter des AN anwesend
sein, der
bevollmächtigt ist, Anordnungen der Bau-
/Objektüberwachung
entgegenzunehmen, der weisungsberechtigt ist und die
erforderlichen Maßnahmen ergreifen kann. Er nimmt an
den
wöchentlichen Baubesprechungen teil und darf nur mit
Zustimmung
des Auftraggebers ausgetauscht werden. Die formlose
Vollmacht
muss der Bauleitung schriftlich vorliegen. Die
Fachbauleiteranzeigen
sind der Bau-Objektüberwachung vor Arbeitsaufnahme
einzureichen. Dieser Fachbauleiter ist für die
technisch einwandfreie
und unfallfreie Ausführung verantwortlich.

Die Fachbauleiter sind dazu angehalten, das LV mit den
Terminplänen abzugleichen, um eventuelle Nachträge
min. 1 Woche
vorher der Bau-Objektüberwachung mitteilen zu können.
Der
Auftragnehmer wird verpflichtet, seine vertraglichen
Leistungen vor
Aufnahme der Arbeiten rechtzeitig zu prüfen.
Behinderungen, die
aufgrund fehlender oder mangelhafter Vorleistungen
anderer
Unternehmer, zu spät erkannt werden, gelten nicht als
Behinderung.

Schutz Dritter
Der AN ist verpflichtet, strikt darauf zu achten, dass
sämtliche
Vorschriften, die dem Schutz von Personen, Sachen und
Rechten
dienen, eingehalten werden. Hieraus erworbene
Ansprüche Dritter
gehen ausschließlich zu Lasten des AN.

Bautagesberichte
Der AN hat ein Bautagebuch gemäß "Richtlinien zur
Führung eines
Bautagebuches" (Vergabehandbuch BUND 411)
arbeitstäglich zu
führen und dem Auftraggeber oder dem mit der
Bauüberwachung
beauftragten Architekt/Ingenieur spätestens
wöchentlich zu
übergeben. Die Kosten hierfür sind in die
Einheitspreise
einzurechnen.
Das Bautagebuch wird vom AG nicht
abgezeichnet/unterschrieben.

Baustellenreinigung
Auf die ständige Sauberhaltung der Baustelle wird
hingewiesen.
Anfallende Verschmutzungen der Baustelle und der
Transportwege
sind umgehend zu beseitigen. Hierauf wird besonderen
Wert
gelegt. Bauschutt und Verunreinigungen sind mindestens
1 x
wöchentlich zu sammeln und von der Baustelle zu
entfernen. Die
Baustelle muss an jedem Freitag der Woche besenrein
sein. Kommt
der AN einer entsprechenden Aufforderung nicht nach,
so wird die
Baustelle auf seine Kosten gereinigt. Die Kosten
dieser, auch
wiederholt angeordneten Maßnahmen, werden ohne weitere
Mitteilung von der Schlussrechnung des AN abgesetzt und
einbehalten. Ungeachtet dessen dürfen
Verpackungsmaterialien,
Abfälle, Wertstoffe etc. nicht in den Container
befördert werden,
sondern sind vom AN täglich von der Baustelle zu
entfernen. Bei
Nichtbeachtung werden diese Stoffe ebenfalls auf
Kosten des AN
beseitigt. Die Kosten hierfür sind in die
Einheitspreise einzurechnen.
Rauchen ist im gesamten Gebäude sowie in den bereits
fertiggestellten Außenanlagen untersagt.

### Titel 01 Baustelleneinrichtung

**01.1 Baustelleneinrichtung**
Einrichten, Vorhalten über die vereinbarte
Leistungszeit, sowie
Räumen der Baustelle,
mit folgenden in den Pauschalpreis einzukalkulierenden
Leistungen:

- Einrichten Aufenthalts- und Lagerräume
- Maschinen, Geräte
- alle sonstigen Maßnahmen, die für das ordnungsgemäße
Arbeiten
notwendig sind.

Bauseits vorhanden:

- Bauzaun
- Verkehrssicherung
- Wasser- und Stromanschluss
- DIXI-WC / Sanitäranlage
Menge: 1,000 psch

### Titel 02 Innenwandbekleidung

**Ausführungsbeschreibung 0001 Bau- und Leistungsbeschreibung: Innenwandbekleidung**
*Bau- und Leistungsbeschreibung: Innenwandbekleidung*
Material

- Dreischichtplatte
- Stärke: ca. 19 mm
- Verwendete Holzart: Nadelholz, Fichte
- Güteklasse: A (bzw. 0 gemäß EN 13017-1)
  fugendichte Oberfläche, geradfaseriges Holz,
gleichmäßige Farbe, insgesamt ausgeglichene Struktur,
Maserung
senkrecht
- Verleimung: lösungsmittel- und formaldehydfrei,
gesundheitsgefährdende Ausgasungen sind nicht erlaubt.
Dies ist
mit Prüfzeugnis zu belegen.

Oberfläche + Farbe

Oberflächensystem wie bei bauseits vorhandenen Wänden
Zielvorgabe: Der Farbton der Einbaumöbel und der
Innenwandbekleidung sollen gleich / sehr ähnlich sein.
Die Lasur wird vom Maler aufgetragen.

Befestigung: unsichtbar nach Wahl AG

In den EP ist das Zuschneiden und passgenaue
Anarbeiten an die
angrenzenden Wände einzukalkulieren.

**02.1 Innenwandbekl. 3-Schichtplatte D ca. 19mm Fichte**
Herstellen einer Innenwandbekleidung aus
3-Schichtplatten,
Befestigung auf Unterkonstruktion (in gesonderter
Position
beschrieben) oder direkt auf Brettsperrholzwänden oder
GK-Oberflächen, als raumhohe Wandverkleidung bis zu
einer Höhe
von ca. 3,20m, ohne horizontalen Stoß

Dicke:  ca. 19 mm
Holzart:  Fichte
Decklagen:  aus sortierten Fichtenlamellen S 10
Gebrauchsklasse: 0 DIN 68800-1

Verleimung:
überwiegend PUR Klebstoff, bei Verleimung der
Schmalseiten auch
Leim der Klassifizierung E1 zulässig
lösungsmittel- und formaldehydfrei;
gesundheistgefährdende Ausgasungen sind nicht erlaubt.
Dies ist mit Prüfzeugnis zu belegen.

Sichtqualität:
Alle Sichtflächen sind gemäß Klassifizierung DIN EN
13017-1 in der
Erscheinungsklasse A/B herzustellen.
In Erweiterung dieser DIN sind jedoch:
- Risse und Fugen: vereinzelt zulässig; kleiner 1,5 mm
- Farbe und Textur: großteils ausgeglichen
- Naturastdübel: nur vereinzelt zugelassen
(Erscheinungsklasse 0)
- Äste fest verwachsen: zulässig
- Äste schwarz: kleiner 25 mm im Durchmesser
- Astausbrüche: zulässig kleiner 12 mm im Durchmesser
- Harzgallen: vereinzelt zulässig; kleiner 3 mm * 50 mm
- Oberflächenrisse nur vereinzelt zugelassen
- Markröhre / Kernröhre: vereinzelt bis 400 mm zulässig
- Rindeneinwuchs: nicht zulässig
- Waldkante: nicht zulässig
- Splint nicht zugelassen
- Qualität der Oberflächenbehandlung ohne Fehlstellen
- Dicke der Klebefuge 0,2 mm; keine offenen Klebefugen
- Holzartenmischung: nicht zugelassen
- ohne Keilverzinkung oder ähnliche Endverbindungen.
ohne chemischen Holzschutz
Holzfeuchte max. 12 %

Befestigungsbild gleichmäßig mit Holzbauschraube,
Edelstahl mit
Zierkopf

nachfolgende Leistung: Malerarbeiten (Lasur)

Hersteller:

'........................................'
(Bietereintrag)

Verleimung:

'........................................'
(Bietereintrag)

Bitte Datenblatt des Lieferanten beilegen.

Arbeitshöhe der zu bearbeitenden oder zu bekleidenden
Fläche bis
3,5 m über der Standfläche des hierfür erforderlichen
Gerüstes.
Menge: 940,000 m2

**02.2 Leibungsbekl. 3-Schichtplatte D ca. 19mm Fichte**
Zulage zu vorbeschriebener Bekleidung für Leibungen von
Innentüren,
Tiefe: bis 25 cm
Menge: 15,000 m

**02.3 Leibungsbekl. Fensterelemente 3-Schichtplatte D ca. 27mm Fichte**
Liefern und fachgerechtes Montieren von
Leibungsbekleidungen an
bauseitigen Fensterelementen, Ausgangstüren und
Pfosten-Riegel-Fassade aus 3-Schichtplatten, aus
Fichte, wie in Pos.
Innenwandverkleidung beschrieben,
passend zur vorbeschriebenen Wandverkleidung,
min. 2 mm Kantenabrundung,
Leibungstiefe max. 22cm.

Ausführung einschließlich Zuschnitt der
3-Schichtplatten auf Maß
entsprechend der Leibungsgeometrie bzw. nach Angabe
Überstand
des Auftraggebers, Ausbildung von sauberen Kanten und
Anschlüssen an Fensterrahmen und Wandflächen,
Befestigung
mittels geeigneter, nicht sichtbarer
Befestigungsmittel bzw. nach
Vorgabe des Auftraggebers, Ausbildung von
Eckverbindungen auf
Gehrung, nach gestalterischer Vorgabe,
Berücksichtigung von erforderlichen Bewegungsfugen,
Oberfläche sichtseitig in gleicher Qualität wie
Wandbekleidung
Menge: 550,000 m

**02.4 Zulage für das Anpassen an Einbaumöbel**
Zulage für das Anpassen der Dreischichtplatten an
spätere
Einbaumöbel und bauseits bereits montierte
Wandverkleidungen
Menge: 26,000 m

**02.5 Zulage für das Anarbeiten an Stb.-Treppe**
Zulage für das Anarbeiten der Dreischichtplatten an
die Stufen,
Podeste und Untersichtslinie der Stahlbetoninnentreppe
Menge: 23,000 m

**02.6 Herstellung Unterkonstruktion Holzlatten sägerauh**
Holzunterkonstruktion für Innenwandverkleidung

Liefern und montieren einer Holzunterkonstruktion für
die Montage
von einer geschlossenen Innenwandverkleidung aus
3-Schichtplatten.

Holzunterkonstruktion für hinterlüftete
Innenwandverkleidung auf
Brettsperrholzwänden oder Stb-Wand mit vertikaler
Lattung,
lotrecht.
Die gesamte Konstruktion muss gefluchtet sein.
Die Lattung ist auf die Massivholzaußenwände bzw. an
der
Stb-Innenwand zu montieren.

In der Wandebene sind eventuell einige Kabel
vorzufinden,
die UK ist an diesen Stellen zu unterbrechen.
Prinzipiell verläuft aber an den Außenwänden keine
Verkabelung.

Lattung, vertikal:
ca. 20 x 45mm und 30 x 50mm, verschiedene Querschnitte
Sortierklasse: S10 mit bauaufsichtlich zugelassenen
verzinkten
Befestigungsmitteln auf Wänden befestigen.
Abstand untereinander vertikal e=62,5cm, auf das
Ständermaß der
Metallständerwand abgestimmt.
Gebrauchsklasse GK0
nicht impregniert, ohne chemischen Holzschutz sägerau

Arbeitshöhe der zu bearbeitenden oder zu bekleidenden
Fläche bis
3,5 m über der Standfläche des hierfür erforderlichen
Gerüstes.
Menge: 330,000 m2

**02.7 Ausschnitte herstellen**
Ausschnitte in Innenwandbekleidung aus vorheriger
Position
herstellen

LxH = max. 35 cm x 20 cm
Menge: 25,000 St

**02.8 Bohrungen herstellen**
Bohrungen herstellen in Innenwandbekleidung für
Steckdosen,
Lichtschalter etc.
Menge: 75,000 St

### Titel 03 Sonstiges

**03.1 Rollgerüst**
Aufstellen, Vorhalten und Demontage eines Rollgerüstes,
einschl. aller erforderlichen Absicherungen.

Arbeitshöhe:  bis ca. 3,20 m

Vorhalten während der gesamten Bauzeit, mit mehrmaligem
Auf- und Abbau einschließlich dem Umsetzen, je nach
Bedarf
und Baufortschritt.
Menge: 1,000 psch

### Titel 04 Revisionsunterlagen

**04.1 Revisionsunterlagen**
Zum Schlussabnahmetermin sind die folgenden Unterlagen
ausgedruckt und digital als pdf-Datei abzugeben:
Produktdatenblätter aller verwendeten Materialien,
Pflegeanleitungen zu reinigender Materialien,
Nachweise zu Brandschutz, Wärmeschutz, Schallschutz,
Schadstofffreiheit.
Menge: 1,000 psch

### Titel 05 Stundenlohnarbeiten

*Hinweis*
Die Ausführung und Abrechnung von Stundenlohnarbeiten
erfolgt
nach § 15 VOB/B.
Die im Leistungsverzeichnis aufgeführten
Stundenlohnarbeiten
gelten für unvorhergesehene Leistungen, deren
Abrechnung nach
Einheitspreisen nicht zweckmäßig ist.
Stundenlohnarbeiten werden
nur vergütet, wenn sie als solche vor Ihrem Beginn
ausdrücklich
vereinbart und von der Bauleitung freigezeichnet
worden sind. Die
Arbeitskräfte können nur nach der aufgeführten
Leistung vergütet
werden, z.B. beim Einsatz von von Facharbeitern für
Helferleistungen können diese nur zum
Helferstundensatz vergütet
werden. Der Einsatz von Meistern, Polieren und
Gleichgestellten
wird nur nach besonderer, begründeter Aufforderung
vergütet.

Anzubieten sind gemittelte Stundenverrechnungssätze
für folgende
Arbeitskräfte-Gruppen:

-Meister, Poliere und Gleichgestellte (Werkpoliere,
Schachtmeister,
Montageleiter, Baustellenleiter).

-Vorarbeiter, Facharbeiter und Gleichgestellte
(Spezialbaufacharbeiter, Baufachleiter, Obermonteure,
Monteure,
Gesellen, Gärtner, Maschinenführer, Fahrer und
ähnliche Fachkräfte).

- Werker, Helfer und Gleichgestellte (Baufachwerker,
Helfer,
Hilfsmonteure, Ungelernte, Angelernte).

Mit den Stundenlohnverrechnungssätzen sind abgegolten
sämtliche
Aufwendungen wie z.B. die Lohn- und Gehaltskosten, die
Lohn- und
Gehaltsnebenkosten (z.B. Auslösungen, Wegegelder,
Wegzeitentschädigungen, Fahrtkostenerstattungen), die
Sozialkassenbeiträge, ggf. die Winterbauumlagen, die
Gemeinkostenanteile sowie Gewinn, jedoch ohne
Umsatzsteuer.

In den Stundenlohnarbeiten sind nur auf der Baustelle
anfallende
Stunden anzugeben, nicht aber die Wegzeiten. Vom
Auftraggeber
zu vertretende und anerkannte Warte- und
Arbeitsunterbrechungszeiten werden wie
Stundenlohnarbeiten
vergütet.

Die Kosten für den Einsatz von Kleingeräten, Maschinen,
Werkzeugen oder sonstigen Geräten bis 400_
Anschaffungswert
(netto) sind in die Verrechnungssätze mit
einzurechnen. Sie werden
nicht gesondert vergütet.

Beschäftigt der Bieter bei einer der aufgeführten
Arbeitskräfte-Gruppen keine Arbeitskräfte, hat er die
in einem
Begleitschreiben zum Angebot abzugeben.

Das Material für Stundenlohnarbeiten ist getrennt zu
lagern.
Material-, Maschinen- und Gerätepreise gelten für die
Abrechnung
einschl. aller Zuschläge, Betriebsstoffe,
Handwerkszeuge usw. sowie
An-und Abfahrt frei Baustelle. Der Verrechnungssatz für
Fuhrleistungen enthält die Kosten für den Fahrer. Sie
müssen auf der
Grundlage des Hauptangebotes kalkuliert sein.

Stundenlohnzettel müssen eindeutig erkennen lassen:
Vor- und Zuname, beruf, Lohngruppe laut angebotenem
Stundenverrechnungssatz, Arbeitsleistung nach Zeit,
Ort und Dauer,
Verbrauch an Baustoffen, Benutzung von Maschinen mit
genauer
Leistungsangabe nach Zeit, Ort und Dauer.

**05.1 Meister, Poliere und Gleichgestellte**
*** Stundenlohnarbeiten
Rapportleistung für unvorhergesehene Arbeiten. Die
Arbeiten sind
nur in Absprache und nach Genehmigung durch die
Bauleitung
auszuführen.
Menge: 5,000 Std

**05.2 Vorarbeiter, Facharbeiter und Gleichgestellte**
*** Stundenlohnarbeiten
wie vor, jedoch

Vorarbeiter, Facharbeiter und Gleichgestellte
Menge: 5,000 Std

**05.3 Werker, Helfer und Gleichgestellte**
*** Stundenlohnarbeiten
wie vor, jedoch

Werker, Helfer und Gleichgestellte
Menge: 5,000 Std

USt %: 19,00
